# Deckenbauarbeiten
Angebotsaufforderung (GAEB 90, DA83)
Währung: EUR

## Zusätzlicher Text
B A U B E S C H R E I B U N G

Allgemeine Beschreibung der Bauleistung

(1) Auszuführende Leistungen:

Die Leistung umfasst im Wesentlichen folgende Arbeiten:

Deckenerneuerungsarbeiten auf der Kreisstraße LA 36 im Bereich der
Ortsdurchfahrt von Schmatzhausen

Abschnitt 120, Station 0,000 bis Station 0,500  ca. 500 m

Gesamte Baulänge:  ca. 500 m

Fahrbahnbreiten:  5,00 m bis 6,50 m, im Mittel ca. 6,00 m, Aufweitung im
Anschluss zur LA 12 bis ca. 20 m

vorhandene  bit. Decke ca. 4 cm abfräsen, Aufbringen einer
Asphaltbetondecke 0/11 4,0 cm dick im gesamten Verlauf der
Haupststrecke; in Teilbereichen (Bruchstellen) bestehende
Asphalttragschicht erneuern

Sonstige Arbeiten:
Entwässerungseinrichtungen saniern und z. T. erneuenn Bankette sanieren,
o. ä.

Für andere Baulastträger:

- Hydranten- und Schieberkappen anpassen für Wasserzweckverband
- Schachtabdeckungen anpassen für Gemeinde Hohenthann

(2) Ausgeführte Vorarbeiten:

entfällt

(3) Ausgeführte Leistungen:

entfällt

(4) Gleichzeitig laufende Bauarbeiten:

- nicht bekannt

Beschreibung der örtlichen Verhältnisse:

(5) Lage der Baustelle:

Die Baustelle liegt ca 15 km nördlich von Landshut.

(6) Vorhandene öffentliche Verkehrswege:

Die Baustelle hat Anschluß an das überörtliche Straßennetz.

(7) Zugänge, Zufahrten:

wie (6)

(8) Anschlußmöglichkeiten an Ver- und Entsorgungsleitungen:

Anschlüsse für Strom und Wasser werden vom AG nicht zur Verfügung
gestellt.

(9) Lager- und Arbeitsplätze:

für Bauunterkünfte, Baumaterialien u. dgl. werden vom AG nicht zur
Verfügung gestellt.
Es ist Sache des AN, die erforderlichen Flächen, die zur Erfüllung der
Bauaufgabe notwendig sind, sich
anzumieten.

(10) Oberflächenwasser:

entfällt

(11) Boden- und Untergrundverhältnisse:

entfällt

(12) Seitenentnahmen und Ablagerungsstellen:

Seitenentnahmen und Kippen werden vom AG nicht zur Verfügung gestellt.

(13) Zu schützende Bereiche und Objekte:

entfällt

(14) Anlagen im Baugelände:

Allgemein: Der AG veranlaßt das Ändern, Umlegen oder Beseitigen von
Leitungen, sofern dies
durch die Maßnahme erforderlich wird. Die Leitungspläne können, soweit
vorhanden, bei der
Tiefbauabteilung, ansonsten bei den zuständigen Stellen eingesehen
werden. Die einschlägigen
Bestimmungen der jeweiligen Baulastträger sind zu beachten (z.B.
Kabelschutzanweisung,  etc.)

(15) Öffentlicher Verkehr auf der Baustelle:

Während der Bauarbeiten ist mit Behinderungen durch die
Aufrechterhaltung des öffentlichen Verkehrs zu
rechnen (Ausnahme Deckeneinbau).
Verkehrsstärke:  Gesamtverkehr ca. 1300 Kfz/24 davon ca. 100 Kfz des
Schwerverkehrs

Ausführung der Bauleistung:

Geltende Vorschriften:

Es gelten die Zusätzlichen Vertragsbedingungen für die Ausführung von
Bauleistungen im Straßen- und Brückenbau (ZVB/E-StB 2011), sowie die
nachstehend aufgeführten ZTV.

(16) Verkehrsführung, Verkehrssicherung:

Wegen der Baustellenbeschilderung hat sich der AN rechtzeitig vor
Baubeginn mit der Verkehrsbehörde im Landratsamt (Sg.33, Tel. 08703-9073
3311, Mail: strassenverkehr@landkreis-landshut.de) in Verbindung zu
setzen und eine verkehrsrechliche Anordnung zu beantragen.

Das Herstellen und Aufstellen der Umleitungsschemen und -schilder, sowie
alle anderen notwendigen Verkehrssicherungsmaßnahmen sind vom AN
vorzunehmen. Es dürfen nur reflektierende Verkehrszeichen und
Umleitungsschemen verwendet werden. Die Kosten hierfür werden gemäß
Leistungsverzeichnis vergütet.

Soweit die Baustelle während längerer Zeit, z.B. an Wochenenden oder
anderen arbeitsfreien Tagen, ohne Gefahr und Behinderung befahren werden
kann, ist eine allenfallsige Verkehrsbehinderung in der fraglichen Zeit
aufzuheben. Dies trifft an arbeitsfreien Tagen stets für Beschränkungen
zu, die dem Schutz der Bauarbeiter dienen.

Bei längerer Arbeitseinstellung, z.B. infolge winterlicher Witterung,
ist die Baustrecke ohne besondere Entschädigung in einen gut befahrbaren
Zustand zu versetzen, vorschriftsmäßig abzuschranken, zu beschildern und
regelmäßig genügend oft zu kontrollieren. Die Arbeiten sind so
einzuteilen, daß der Verkehr bei Stillegung der Baustelle nicht
behindert wird.

Bei Arbeiten im Straßenbereich sind die RSA 21 Richtlinien für die
Sicherung von Arbeitsstellen an
Straßen (Ausgabe 2021)  sowie die ZTV-SA 97 Zusätzliche Technische
Vertragsbedingungen und
Richtlinien für Sicherungsarbeiten an Arbeitsstellen an Straßen
verbindlich zu beachten.

Es dürfen nur reflektierende Verkehrszeichen verwendet werden. Lampen
zur Verkehrssicherung müssen diebstahlsicher angebracht werden. Der AN
hat den AG rechtzeitig auf alle Gefahren für den Straßenverkehr
hinzuweisen, die sich durch den Ausbau der Straße ergeben, damit
Sicherungsmaßnahmen des AG veranlaßt werden können.

Die Baustellenbeschilderung darf erst nach Zustimmung des AG entfernt
werden.

Zur Abdeckung von evtl. Schäden ist eine entsprechende Versicherung
abzuschließen. Die Verkehrssicherungspflicht endet erst am Tage nach der
Abnahme.

Der Anliegerverkehr ist während der Bauarbeiten aufrechtzuerhalten. Die
Nutzung von Grundstückszufahrten hat der AG in Abstimmung mit den
Anliegern unter Berücksichtigung des Baufortschrittes und der
bautechnischen Notwendigkeiten zu ermöglichen. Die dafür notwendigen
Aufwendungen und Provisorien sind in den entsprechenden Positionen bei
der Baustelleneinrichtung zu berücksichtigen.

(17) Bauablauf:

Die Abwicklung der Maßnahme ist in Abstimmung mit der Tiefbauabteilung
zügig abzuwickeln. Der Bauablauf ist so einzuteilen, dass Behinderungen
des  Verkehrs und der Anlieger möglichst vermieden werden.
Die Baumaßnahme soll soweit möglich unter aufrechterhaltung des Verkehrs
mit teilweiser Sperrung durchgeführt werden (Nebenarbeiten, Arbeiten am
Fahrbahnrand).
Bei Arbeiten in der gesamten Fahrbahnbreiten (Deckeneinbau) können die
Arbeiten unter Vollsperrung ausgeführt werden. Die Verlehrsrechtliche
Anordnung der Verkehrsbehörde ist maßgeblich.
Der Anlieger- und Busverkehr sowie der Landwirtschaftsverkehr sind
jedoch weitestgehend zu ermöglichen.

(18) Baubehelfe

entfällt

(19) Stoffe, Bauteile:

- Straßenbau

Für bituminöses Mischgut, und Frostschutzkies sind entsprechende
Erstprüfungen rechtzeitig vor Baubeginn der Tiefbauabteilung vorzulegen.

Beim bituminösen Straßenbau gilt die ERGÄNZUNG BZW: ÄNDERUNG DER ZTV
ASPHALT-STB 07
durch die Oberste Baubehörde vom 5.November 2012  Az.:IID9-43415-004/08
als verbindlich vereinbart.
Für die Bemessung des Bindemittelgehaltes ist Belastungsklasse Bk 1,0,
RStO 12, zugrunde zu legen.

(20) Winterbau:

entfällt

21) Beweissicherung:

entfällt

(22) Sicherungsmaßnahmen:

entfällt

(23) Belastungsannahmen:

entfällt

(24) Aufmaßverfahren:

Aufmaße sind grundsätzlich gemeinsam mit dem beauftragten Bauaufseher
rechtzeitig zu erstellen. Für jede Position sind eigene, beidseits
anerkannte, Aufmaße zu erstellen. Sie sind mit Erläuterungen, Skizzen,
Stationierungen und dgl. zu versehen, damit die erbrachte Leistung
zweifelsfrei und unmißverständlich, abgerechnet werden kann. Für jedes
einzelne Aufmaßblatt ist eine Blattsumme zu bilden. Überträge sind nicht
zulässig. In der vom AN vorzulegenden Massenzusammenstellung sind dann
diese einzelnen Blattsummen aufzuaddieren und ev. Abzüge in Ansatz zu
bringen. Auf ausreichenden Zeilenabstand für Korrekturen ist zu achten.
Die endgültig ermittelte Positionsmenge wird dann der Schlußrechnung
zugrunde gelegt.

(25) Prüfungen:

Erstprüfungen und Eignungsnachweise sind rechtzeitig vor Baubeginn der
Tiefbauabteilung vorzulegen.

Eigenüberwachungsprüfungen:

sind vom AN während der Ausführung mit der erforderlichen Sorgfalt und
im erforderlichen Umfang durchzuführen. Werden Abweichungen von den
vertraglichen Anforderungen festgestellt, sind deren Ursachen
unverzüglich zu beseitigen.

Kontrollprüfungen

werden vom AG entsprechend den Vorschriften und Anweisungen
durchgeführt.

Kosten:

Kosten für Eignungsprüfungen und Eigenüberwachungsprüfungen werden vom
AG nicht gesondert vergütet. Kosten für Kontrollprüfungen trägt der AG.
Die Entnahme von Bohrkernen erfolgt gemäß Kommunalstraßenregelung durch
und auf Kosten des AN.

Ausführungsunterlagen:

(26) Vom AG zur Verfügung gestellte Ausführungsunterlagen

- Übersichtsplan

-  Verkehrsumleitungsplanvorschlag

(27)  Vom AN zu beschaffende Ausführungsunterlagen:

- Spartenpläne vorhandener Ver- und Entsorgungsleitungen

- Verkehrsablaufplan

- Bauzeitenplan

## Zusätzlicher Text
VORBEMERKUNGEN ZUM LEISTUNGSVERZEICHNIS

Form der Ausschreibung

Die Ausschreibung erfolgt unter Zugrundelegung der LB StB-By 10/2018- es
gilt grundsätzlich der Langtext einschließlich der jeweiligen
Vorbemerkungen sowie Ergänzungen und Änderungen der ausschreibenden
Stelle (Tiefbauabteilung).
Die Normen und zusätzlichen Technischen Vorschriften für
Leistungsbereiche der LB-StB-By in der jeweilig gültigen Fassung gelten
als vereinbart.
Die jeweils gültige Normenauflistung und die Technischen Vorschriften
sind unter
http://www.stmi.bayern.de/bauen/strassenbau/veroeffentlichungen/
einzusehen.
Bei eigenen Texten der ausschreibenden Stelle (Tiefbauabteilung)
verstehen sich auch diese Positionen einschl. sämtlicher Nebenleistungen
und Nebenkosten die zur fachgerechten,
betriebsfertigen Herstellung der Leistung erforderlich sind.

Unvollständig ausgefüllte Leistungsbeschreibungen

Der Bieter ist verpflichtet, die vorliegenden Unterlagen auf
Vollständigkeit zu überprüfen. Fehlende Unterlagen bzw. Blätter sind
sofort bei der ausschreibenden Stelle anzufordern. Doppelte Blätter sind
zu entnehmen und zu beseitigen. Die Leistungsbeschreibung und alle
dazugehörenden Verzeichnisse, Aufgliederungen und dgl. müssen
vollständig und unmißverständlich und in den vorgesehenen Spalten
ausgefüllt sein. Der AG behält sich vor, Angebote, die in wesentlichen
Punkten Lücken aufweisen, von der Wertung auszuschließen. Der Auftrag
wird grundsätzlich nur dann erteilt, wenn alle Anlagen ausgefüllt sind
und die geforderten Unterlagen (Frostschutzkieszeugnis, Erstprüfungen
für bit. Mischgut, Bauzeitenplan udgl.) vollständig vorliegen.

Allgemein:

Der Bieter muß sich vor Kalkulation mit den örtlichen Verkehrs-,
Boden-und Wasserverhältnissen, Lage von Leitungen, Kabeln udgl. vertraut
machen. Der Bieter ist verpflichtet, sich über preisbildende Umstände
vor Ort zu informieren.Eine Ortsbesichtigung ist zur Kalkulation
unbedingt erforderlich.

Baustelleneinrichtung:

Die im Titel 1.1 aufgeführten Leistungen zur Baustelleneinrichtung
beziehen sich auf die gesamte Maßnahme.

Erschwernisse wegen vorhandener Leitungen und Einbauten:

Bei Erdarbeiten ist mit vorhandenen Leitungen der Telekommunikation, der
Stromversorger, des Wasserzweckverbandes und der Abwasserleitung udgl.
zu rechnen. Bei Näherung an diese Leitungen ist die Bauweise so
einzurichten, daß keine Beschädigungen an diesen Leitungen entstehen.
Insbesondere sind die Anweisungen der jeweiligen Sparten zu beachten (z.
B. Kabelschutzanweisung usw.). Als Nachweis zur Leistungserbringung ist
die Vorlage eines Spartenplanes nicht ausreichend. Die
Leistungserbringung ist der örtlichen Bauleitung anzuzeigen und die
Leitung ist zumindest punktuell im Baufeld zu erkunden.

Erschwernisse wie Schieberkappen angleichen, Kabel umlegen,
Schachtabdeckungen erneuern, etc.  werden i.d.R. von der betreffenden
Sparte (WZV, Stromversorger, Telekommunikation, Gemeinde etc.) gesondert
vergütet. Vor Ausführung solcher Arbeiten ist der jeweilige
Baulastträger beizuziehen und sein Auftrag abzuwarten. Aufmaße sind vom
jeweiligen Eigentümer der Versorgungseinrichtung anzuerkennen.
Rechnungen sind über den AG (zur Prüfung) an die betreffende Sparte zu
richten.
Für die Aufstellung von Rechnungen für Dritte z.B. für Gemeinden, WZV,
Stromversorger usw. wird keine besondere Vergütung gewährt, evtl.
Mehraufwendungen für gesonderte Rechnungstellung sind mit den
Einheitspreisen abgegolten bzw. einzurechnen.

Wiederverwendung von ausgebauten Bauteilen und -stoffen:

Der Zwischentransport auf der Baustelle wird nicht gesondert vergütet
(laden, fördern, abladen).

Lohnerhöhung

wird nicht gesondert vergütet; sie ist bei den Einheitspreisen zu
berücksichtigen.

Stoffpreiserhöhung

wird nicht gesondert vergütet;

Abrechnung von "mehrmaligem Reinigen":
Das Reinigen der Fahrbahnfläche vor dem Arbeitsgang "anspritzen" wird
entsprechend der LB Bayern nach OZ 911.114 einmal vergütet. Wird
nochmaliges "reinigen" aufgrund des Bauablaufs durch den AN  notwendig,
so werden  diese Kosten nicht noch einmal vergütet, sondern sind in die
entsprechenden Positionen einzurechnen.  Ev. nochmaliges Reinigen ist
einzurechnen bzw. ist mit den entsprechenden Positionen abgegolten. Das
Aufnehmen des Fräsgutes beim Fräsen wird nicht gesondert vergütet. Es
ist Sache des AN mit welchem Gerät dies erfolgt.

Bit. Oberbauschichten ausbauen.

Bei den Positionen STL-Nr. 911 "Gebundenen Oberbau aufbrechen und
aufnehmen"  handelt es sich bei der Dickenangabe um mittlere Dicken. Da
bei der Bauausführung verschiedene Dicken auftreten können, wird
vereinbart, daß bei Mehr- oder Minderdicken der Einheitspreis linear
umgerechnet wird. Diese Regelung gilt sinngemäß auch für  STL-Nr.911.
"Fräsen bit. Schichten" und "Asphalt schneiden/trennen".

Decke und gebundene Tragschichten lösen und wiedereinbauen:

Die unter den Positionen STL-Nr.911/101 und. 911/103 bis.107
aufgeführten Ausbauarbeiten sind i. d.R. mit Fräsmaschinen
durchzuführen. Die Position "Asphaltoberbau trennen" OZ 911/112 kommt
hierbei  nicht zur Verrechnung.

Fräsflächen, Mehreinbau

Die Fräsfläche zur Aufnahme der gebundenen Schichten muss entsprechend
den in der Leistungsbeschreibung angegebenen Einbaustärken angelegt
werden. Der AN ist für die Frästiefe und Ebenflächigkeit nach dem Fräsen
verantwortlich. Abweichungen von der Soll-Einbaustärke liegen
grundsätzlich  im Verantwortungsbereich des AN. Beim Bekanntwerden von
Umständen, die Abweichungen von der Soll-Höhe nach sich ziehen, ist der
AG unverzüglich davon in Kenntnis zu setzen. Ein Vergütungsanspruch bei
Mehreinbaumengen muss umgehend nach Bekanntwerden von Umständen, die zum
Mehreinbau führen, beim AG angemeldet werden. Unmittelbar nach dem
Erstellen der Fräsfläche müssen Flächen und Schichtdicken mit Mehreinbau
mit dem AG durch gemeinsame örtliche Aufmaße  dokumentiert werden. Durch
den AN ist eine Abnahme der Fräsfläche zu beantragen. Erfolgt keine
Abnahme der Fräsfläche und keine Dokumentation über zu erwartenden
Mehreinbau besteht kein Anspruch auf Vergütung der Mehreinbaumengen. Es
gelten die Regelungen der ZTV-Asphalt und die Kommunalstraßenregelung.

Fugen in den Zeilen, Rinnen STL-Nr. 913/807 wiederherstellen

zum Reinigen der Fugen ist Hochdruck-Wasserstrahl zu verwenden. Die
Beseitigung der vorhandenen Graswurzeln, Moos etc. und Schmutz aus den
Fugen ist einzurechnen bzw. ist mit dem angebotenen Einheitspreis
abgegolten.

Arbeitsraum für die Herstellung von Rinnen, Borden udgl.

Als Arbeitsraum für die Herstellung von Randeinfassungen werden max. bis
50 cm vergütet.  Siehe hierzu die Regelzeichnungen des Landkreises
Landshut. Darüber hinausgehender Aufbruch, Aushub, Kies- bzw.
Asphalteinbau wird nicht vergütet.

Nebenarbeiten bei der Herstellung des Randkeiles:

Entsprechend der Kommunalstraßenregelung wird der Randkeil nicht
gesondert vergütet. Abrechnungsbreite ist die Breite der obersten
Schicht. Diese Regelung gilt auch für die Vor- bzw. Nebenarbeiten für
den Randkeil. Fräsen, reinigen und vorspritzen des Randkeiles werden
nicht gesondert vergütet. Es gilt das Maß der obersten Deckschicht, ohne
Randkeil, auch für die Abrechnung der Vor- und Nebenarbeiten

Homogenbereiche für Erdarbeiten:

Entsprechend den Empfehlungen für Maßnahmen der Geotechnischen Kategorie
1 (GK 1), einfache Bauwerke bei einfachen und übersichtlichen
Baugrundverhältnissen, wird die Einteilung der Homogenbereiche ohne
große Differenzierung vorgenommen:
Homogenbereich B1: Kies, Steine, sandig, Massenanteil Steine und Brocken
>10 cm ist <5 Gew %
Homogenbereich B2: Schluff, Ton, lehmig

## Deckenbauarbeiten
Datum: 12.03.26

### Bereich 1 Kreisstraße LA 36

#### Abschnitt 1.1 901 Baustelleneinrichtung

**1.1.10 Baustelleneinricht. herstellen**
StL-Nr. 118901101
Baustelleneinrichtung herstellen,
einschließlich Beschaffen von Lager- und Arbeitsflächen sowie von Zufahrtswegen zur Baustelle
über die vom AG zur Verfügung gestellten hinaus.
Anlegen der Lager- und Arbeitsplätze.
Geräte, Werkzeuge und sonstige Betriebsmittel
anfahren und betriebsfertig aufstellen.
Baubüros des AN, Unterkünfte, Werkstätten, abschließbare Lagerräume und dgl. anfahren, aufbauen und
einrichten.
Strom-, Wasseranschluss sowie Entsorgungseinrichtungen und dgl. für die Baustelle, soweit erforderlich,
herstellen.
Freimachen des Geländes sowie Oberbodenarbeiten
für die Baustelleneinrichtung gehören zum Leistungsumfang.
Baubehelfe, wie z.B. Gerüste, Arbeitsbühnen oder
Schutzeinrichtungen gegen Witterung und zum Schutz
der Umgebung gehören zum Leistungsumfang, soweit
hierfür keine gesonderten OZ vorhanden sind.
Menge: 1,000 PSCH

**1.1.20 Baustelleneinricht. vorhalten**
StL-Nr. 118901102
Baustelleneinrichtung vorhalten.
Vorhalten der Baustelleneinrichtungen. Mieten, Pacht,
Gebühren und dgl. gehören zum Leistungsumfang.
Ausser den vollen Monaten werden Teilzeiten nach
Kalendertagen zu 1/30 des Einheitspreises abgerechnet.
Stillstandszeiten und Bauzeitverlängerungen werden
nur vergütet, wenn die Ursachen vom AG zu
vertreten sind.
Menge: 1,500 Mt

**1.1.30 Baustelleneinricht. unterh. u. betr.**
StL-Nr. 118901103
Baustelleneinrichtung unterhalten und
betreiben.
Unterhalten und Betreiben der Baustelleneinrichtungen.
Vergütet werden die Tage, an denen auf der Baustelle
gearbeitet wird. Bauzeitverlängerungen werden nur vergütet, wenn die Ursachen vom AG zu vertreten sind.
Der Nachweis erfolgt durch Vorlage der Tagesberichte.
Menge: 30,000 d

**1.1.40 Baustelle räumen**
StL-Nr. 11890110401
Räumen der Baustelle von allen Geräten,
Anlagen, Einrichtungen und dgl. einschließlich Rückbau
der vom AN erstellten Zufahrtswege.
Alle Flächen entsprechend dem ursprünglichen Zustand
unter Wahrung der landschaftspflegerischen Belange
ordnungsgemäß herrichten.
Die Beseitigung der vom AN verursachten Schäden
vom AG zur Verfügung gestellten Zufahrtswegen gehört zum Leistungsumfang.
Menge: 1,000 PSCH

**1.1.50 Verk.Fl.unterh.**
StL-Nr. 1189012010401
Verkehrsflächen zur Aufrechterhaltung
des öffentlichen und Anlieger-Verkehrs
sowie des Baustellenverkehrs
innerhalb des Baubereiches einschließlich zwischenzeitlich benutzter Behelfsfahrstreifen verkehrssicher unterhalten.
Abgerechnet wird nach Kalendertagen.
Befestigung 'Asphalt oder Kies, bzw. Provisorien nach
Wahl des AN'
Verkehrsflächen im Zuge der Baustrecke.
Menge: 50,000 d

**1.1.60 Baustelleninfo- schild**
StL-Nr. 11890112201020101
Baustelleninformationsbeschilderung herstellen,
vorhalten, unterhalten und abbauen.
Baustelleninformationsschild standsicher aufstellen.
Notwendige Erdarbeiten ausführen, Fundamente herstellen. Statischen Nachweis erbringen.
Baustelleninformationsschild während der Bauzeit
unterhalten und säubern.
Fundament abbrechen, Abbruchgut einer Entsorgung
nach Wahl des AN zuführen. Benutzte Fläche entsprechend dem ursprünglichen Zustand herrichten.
Baustelleninformationsschild einschließlich Aufstellvorrichtung nach Unterlagen des AG anfertigen
und beschriften, zur Baustelle anfahren.
Größe '120x160 cm, Aufstellung ca. 14 Tage vor
Baubeginn '
Vorübergehende Vekehrssicherung durchführen,
Baustelleninformationsschild und Aufstellvorrichtung einer Entsorgung nach Wahl des AN
zuführen.
Menge: 1,000 St

**1.1.70 Verkehrssicherung v. längerer Dauer**
StL-Nr. 11890120601020101
Verkehrssicherung für Arbeitsstellen von längerer
Dauer herstellen, vorhalten, warten, betreiben und abbauen. Baustellenmarkierung, transportable
Lichtsignalanlage, bauliche Leitelemente, transportable
Schutzeinrichtungen und die Kontrolle gem. ZTV-SA für
die gesamte Arbeitsstellensicherung werden gesondert
vergütet. Die Verkehrszeichen nach Verkehrszeichenplan
bzw. Regelplan gehören zum Leistungsumfang.
Das berührungslose außer Kraft setzen und das in Kraft
setzen der vorhandenen Verkehrsschilder gehört zum
Leistungsumfang.
Betroffene Verkehrsschilder und Art der Außerkraftsetzung nach Unterlagen des AG.
60 v.H. der Pauschale werden nach betriebsfertigem
Herstellen, der Rest nach Abbau bezahlt.
Das Material bleibt Eigentum des AN.
Verkehrssicherung an Arbeitsstelle,
nach RSA, Regelplan Nr 'nach Anordnung der
Verkehrsbehörde und des Straßenbaulastträgers,
Regelpläne B1/2, B1/5, C1/6'
Länge der Verkehrsführung m 'ca. 0,5 km'
Vorübergehende Sicherungsmaßnahmen durchführen,
Einrichtung und Abbau an Zeiten nach Unterlagen
des AG.
Menge: 1,000 PSCH

**1.1.80 Verkehrssicherung v. längerer Dauer**
StL-Nr. 11890120602030101
Verkehrssicherung für Arbeitsstellen von längerer
Dauer herstellen, vorhalten, warten, betreiben und abbauen. Baustellenmarkierung, transportable
Lichtsignalanlage, bauliche Leitelemente, transportable
Schutzeinrichtungen und die Kontrolle gem. ZTV-SA für
die gesamte Arbeitsstellensicherung werden gesondert
vergütet. Die Verkehrszeichen nach Verkehrszeichenplan
bzw. Regelplan gehören zum Leistungsumfang.
Das berührungslose außer Kraft setzen und das in Kraft
setzen der vorhandenen Verkehrsschilder gehört zum
Leistungsumfang.
Betroffene Verkehrsschilder und Art der Außerkraftsetzung nach Unterlagen des AG.
60 v.H. der Pauschale werden nach betriebsfertigem
Herstellen, der Rest nach Abbau bezahlt.
Das Material bleibt Eigentum des AN.
Verkehrssicherung an Umleitungsstrecke,
nach 'Anordnung der Verkehrsbehörde und des
Straßenbaustträgers'
Vorübergehende Sicherungsmaßnahmen durchführen,
Einrichtung und Abbau an Zeiten nach Unterlagen
des AG.
Menge: 1,000 PSCH

**1.1.90 Kontr. Verkehrs- sicherung**
StL-Nr. 118901231030101
Kontrolle der Verkehrssicherung durchführen.
Die Kontrolle ist unmittelbar nach deren Durchführung
zu erfassen und zu dokumentieren. Arbeits- und
Hilfsmittel sind vom AN zu stellen und dem AG
jederzeit zugänglich zu machen.
Die Kontrollausdrucke sind dem AG arbeitstäglich
vorzulegen.
Die Abrechnung erfolgt nach Anzahl der nachgewiesenen
Kontrollen.
Verkehrssicherung an Arbeitsstellen im
gesamten Baustellenbereich und an
Umleitungsstrecken
Kontrolle zweimal täglich, an arbeitsfreien Tagen
einmal täglich.
Kontrolle durch schriftliche Dokumentation nach
Unterlagen des AG.
Menge: 70,000 St

**1.1.100 Transp. LSA aufst. betreiben und abbauen**
StL-Nr. 11890122001000001
Verkehrslenkung mit transportabler Lichtsignalanlage herstellen. Transportable Lichtsignalanlage
einschließlich Energieversorgung aufstellen,
vorhalten, warten, betreiben und beseitigen.
Einsatzort nach Unterlagen des AG. Vorübergehende Sicherungsmaßnahmen durchführen.
Die Vergütung erfolgt pro Gesamtanlage.
Das Material bleibt Eigentum des AN.
Anlage für Engstelle, Typ B
und Festzeitsteuerung.
Menge: 90,000 h

**1.1.110 Beschilderung herstellen**
StL-Nr. 11890120901010702
Beschilderung herstellen und abbauen,
für die Bauzeit vorhalten und warten.
Aufstellvorrichtung nach statischen Erfordernissen.
Verkehrsschilder mit retroreflektierender Folie,
Retroreflexions-Klasse 2.
Abgerechnet wird nach Anzahl der Aufstellvorrichtungen.
Das Material bleibt Eigentum des AN.
Ronden, Dreiecke, Quadrate, Rechtecke VZ-Nr ' z. B.
123, 250, 274, 282; nur VZ, die als Ergänzung zu den
Ausschreibungsunterlagen angeordnet werden'
Größe 2
1 Verkehrsschild
Aufstellvorrichtung 'nach Wahl des AN'
Aufstellhöhe 2,0 m.
Menge: 2,000 St

**1.1.120 Beschilderung herstellen**
StL-Nr. 11890120905020702
Beschilderung herstellen und abbauen,
für die Bauzeit vorhalten und warten.
Aufstellvorrichtung nach statischen Erfordernissen.
Verkehrsschilder mit retroreflektierender Folie,
Retroreflexions-Klasse 2.
Abgerechnet wird nach Anzahl der Aufstellvorrichtungen.
Das Material bleibt Eigentum des AN.
Verkehrszeichen '455 mit  Zusatz Zielangabe; nur VZ,
die als Ergänzung zu den Ausschreibungsunterlagen
angeordnet werden'
1 Verkehrsschild und Zusatzschild
Aufstellvorrichtung 'nach Wahl des AN'
Aufstellhöhe 2,0 m.
Menge: 2,000 St

**1.1.130 Absperrung herstellen**
StL-Nr. 118901214010300
Absperrung herstellen.
Absperrgerät oder Warneinrichtung aufstellen und
beseitigen, für die Bauzeit vorhalten, warten und
betreiben.
Verkehrszeichen mit retroreflektierender Folie,
Retroreflexions-Klasse 2.
Leitbake (Warnbake), Zeichen 605 - '10 oder 20; nur VZ,
die als Ergänzung zu den Ausschreibungsunterlagen und
Regelplänen angeordnet werden'
mit 1 Richtstrahler zweiseitig, gelbes Dauerlicht
Menge: 2,000 St

**1.1.140 Absperrung herstellen**
StL-Nr. 118901214030600
Absperrung herstellen.
Absperrgerät oder Warneinrichtung aufstellen und
beseitigen, für die Bauzeit vorhalten, warten und
betreiben.
Verkehrszeichen mit retroreflektierender Folie,
Retroreflexions-Klasse 2.
Absperrschranke, Zeichen 600- '30, nur VZ, die als
Ergänzung zu den Ausschreibungsunterlagen und
Regelplänen angeordnet werden'
mit 3 Richtstrahler einseitig, gelbes Dauerlicht
Menge: 1,000 St

#### Abschnitt 1.2 903 Oberboden

**1.2.10 Oberboden abtragen**
StL-Nr. 116903101040601
Oberboden des/der Homogenbereiche(s) 'B1 oder B2'
einschließlich leicht verrottbarer
Pflanzendecke innerhalb des Baugeländes
in einer mittleren Dicke von cm 'bis 15'
abtragen,
für Flächen nach Unterlagen des AG,
Oberboden von 'Fahrbahnrändern, Seitenstreifen'
ggf. laden, fördern und innerhalb der Baustelle
lagern.
Menge: 5,000 m3

**1.2.20 Oberboden andecken**
StL-Nr. 116903102030106
Oberboden einschließlich leicht verrottbarer
Pflanzendecke andecken.
Oberboden von 'Seitenstreifen'
innerhalb der Baustelle gelagert, ggf. laden, fördern
und andecken. Einbaubereich 'Seitenstreifen,
Anschlussbereich Bankettbefestigung'
Menge: 5,000 m3

#### Abschnitt 1.3 905 Leitungsgräben

**1.3.10 Suchschlitz herstellen**
StL-Nr. 11890511101080102
Suchschlitz zur Feststellung der Lage von Kabeln,
Leitungen und dgl. herstellen.
Lage nach Angabe des AG.
Homogenbereich(e) nach Unterlagen des AG.
Spartenträger 'Stromversorger bzw. Telekommunikation '
Die Leistung ist gesondert in Rechnung zu stellen.
Leitungsart 'Kabel'
Tiefe bis 1,25 m
Boden seitlich lagern, wiedereinbauen und
verdichten.
Menge: 2,000 m3

**1.3.20 Leitungsgraben herstellen**
StL-Nr. 11890510301010506
Leitungsgraben einschließlich Verbau, für Rohrleitungen
Sickereinrichtungen, Kabel und dgl. herstellen.
Die Abrechung des Leitungsgrabenaushubes erfolgt
mit senkrechten Baugrubenwänden (verbauter Graben).
Die Abrechnungsbreiten und -tiefen gelten auch im
Bereich der Schächte, der Arbeitsräume für Rohrverbindungen und Kabelmuffen, soweit die Erdarbeiten
dafür nicht gesondert vergütet werden.
Darüber hinausgehender Aushub gehört zum Leistungsumfang.
Boden lösen, gegebenenfalls zwischenlagern,
laden, fördern für senkrecht begrenzte Grabenabschnitte
(verbauter Graben).
Erschwernisse durch schadstoffbelastete Böden werden
gesondert vergütet.
Boden des/der Homogenbereiches/e  B '1 bzw. 2'
Beschreibung des Homogenbereichs nach Unterlagen
des AG.
Grabentiefe bis 1,00 m,
für Rohrleitungen DN '150'
Rohrmaterial 'PP'
Boden in Eigentum des AN übernehmen und einer
Entsorgung nach Wahl des AN zuführen.
Menge: 5,000 m3

**1.3.30 Leitungsgrabenverf. oberhalb Leitungs- zone herstellen**
StL-Nr. 1189051070104
Leitungsgrabenverfüllung oberhalb der
Leitungszone (Hauptverfüllung) herstellen.
Die Abrechnung erfolgt mit der für die Herstellung des
Leitungsgrabens vergüteten Breite. Diese Abrechnungsbreite gilt auch im Bereich der Schächte, der Arbeitsräume für Rohrververbindungen und Kabelmuffen,
soweit die Erdarbeiten dafür nicht gesondert vergütet
werden.
Darüber hinausgehende Verfüllung gehört zum
Leistungsumfang.
Für senkrecht begrenzte Grabenabschnitte
(verbauter Graben) mit einer Grabentiefe
bis 1,00 m,
Frostsicheres Kies-Sand-Gemisch nach DIN 18196
(GW oder GI) liefern, einbauen und verdichten.
Menge: 5,000 m3

**1.3.40 Mehraufwand vorh. Leitungen**
StL-Nr. 11890511201080100
Mehraufwand bei der Herstellung von Leitungsgräben
und Leitungsgrabenverfüllungen
in Folge von vorhandenen Leitungen, die näher als
50 cm am Leitungsgraben liegen, sofern kein anderer
Abstand angegeben ist.
Die einschlägigen Vorschriften sind zu beachten.
Auch bei parallel laufenden Leitungen wird die Position
unabhängig vom Achsabstand einmal je Leitung
abgerechnet.
Abgerechnet wird in der Achse der jeweiligen Leitung.
Spartenträger 'Telekommunikation/Stromversorgung '
Die Leistung ist gesondert in Rechnung zu stellen.
Leitung = 'Kabel '
Leitungen längslaufend.
Menge: 100,000 m

**1.3.50 Mehraufwand vorh. Leitungen**
StL-Nr. 11890511201080200
Mehraufwand bei der Herstellung von Leitungsgräben
und Leitungsgrabenverfüllungen
in Folge von vorhandenen Leitungen, die näher als
50 cm am Leitungsgraben liegen, sofern kein anderer
Abstand angegeben ist.
Die einschlägigen Vorschriften sind zu beachten.
Auch bei parallel laufenden Leitungen wird die Position
unabhängig vom Achsabstand einmal je Leitung
abgerechnet.
Abgerechnet wird in der Achse der jeweiligen Leitung.
Spartenträger 'Telekommunikation/Stromversorgung'
Die Leistung ist gesondert in Rechnung zu stellen.
Leitung = 'Kabel'
Leitungen querend.
Anzahl der Querungen '1'
Menge: 10,000 m

#### Abschnitt 1.4 909 Straßenentwässerung

**1.4.10 Kunststoffrohrl. herstellen**
StL-Nr. 11890920601010101
Rohrleitung aus Kunststoffrohren DN '150 '
mit Steckmuffe und Gleitringdichtung
dichtung einschließlich Leitungszone herstellen.
Ringsteifigkeit mindestens SN 8,
Statik herstellen und liefern.
Verkehrslast SLW '60'
Rohr aus PP-MD, DIN EN 14758,
Leitungsgrabentiefe von  0 bis 1,00 m,
Bettung Typ 1 aus Sand, Sand liefern,
Dicke der unteren Bettungsschicht cm '15'
Seitenverfüllung und Abdeckung mit Boden,
Boden liefern, Bodengruppe SE
Menge: 15,000 m

**1.4.20 Rohranschluss herstellen**
StL-Nr. 118909209010300
Rohranschluss einschließlich der Abdichtung
des Anschlusses herstellen.
Öffnung für Rohranschluss durch Bohren herstellen.
Vergütet wird das Herstellen des Anschlusses
einschließlich eventueller Pass- oder Sattelstücke.
Als Zulage zur Rohrleitung der OZ '1.4.10'
Anschlussleitung aus Kunststoffrohr DN '150'
Sammelleitung aus Kunststoff DN '250'
Menge: 1,000 St

**1.4.30 Aufsatz ausbauen**
StL-Nr. 11890930301010101
Straßenablaufaufsatz einschließlich Eimer und
Auflagerring ausbauen.
Aufsatz 300 x 500,
Rahmen aus Gusseisen,
in Pflasterrinne und Asphaltoberbau,
Aufsatz und Eimer säubern und innerhalb der
Baustelle lagern.
Übriges Abbruchgut in das
Eigentum des AN übernehmen und einer Entsorgung
nach Wahl des AN zuführen.
Menge: 1,000 St

**1.4.40 Aufsatz liefern und einbauen**
StL-Nr. 11890930801000000
Aufsatz, DIN EN 124 und DIN 1229,
und ggf. Eimer und Auflagerring,
DIN 4052, liefern und auf vorhandenem Straßenablauf auf Normalbettmörtel einbauen.
Aufsatz 300x500, Klasse C 250, Rahmen aus Gusseisen, DIN 19594,
Menge: 1,000 St

**1.4.50 Straßenablauf Fertigteil ausb.**
StL-Nr. 118909301030101
Straßenablauf aus Betonfertigteilen einschl. Aufsatz
und Eimer, sowie Auflager aus Beton ausbauen.
Das ggf. erforderliche Schließen der Anschlussleitungen
wird gesondert vergütet.
Straßenablauf mit Schaft, niedrige Bauform,
Aufsatz 500 x 500
Tiefe bis Sohle in Ablaufmitte bis 0,80 m,
Straßenablauf einschließlich Aufsatz und Eimer
in Eigentum des AN übernehmen und einer
Entsorgung nach Wahl des AN zuführen.
Übriges Abbruchgut in das
Eigentum des AN übernehmen und einer Entsorgung
nach Wahl des AN zuführen.
Menge: 2,000 St

**1.4.60 Straßenablauf aus Betonfertigteilen Klasse C 250 herstellen**
StL-Nr. 11890930401010100
Straßenablauf aus Betonfertigteilen und Eimer,
DIN 4052, auf 10 cm dicker Sauberkeitsschicht
aus Beton C12/15, und Aufsatz
Klasse C 250, DIN EN 124 und DIN 1229, herstellen.
Betonteile auf Dünnbettmörtel, ggf. Aufsatz auf Normalbettmörtel setzen.
Straßenablauf, niedrige Bauform,
Bauhöhe fertig 0,85 m:
Boden 1, Schaftkonus 11, Auflagerring 10 b,
Eimer Form D1,
mit eingearbeitetem Kunststoffmuffenauslauf
aus PVC mit Elastomerdichtung,
DIN EN 681 und DIN 4060,
Aufsatz 300x500, Rahmen aus Gusseisen, DIN 19594,
Menge: 3,000 St

**1.4.70 Schachtabdeckg. ausbauen**
StL-Nr. 11890940301010102
Schachtabdeckung ausbauen.
Der ggf. erforderliche Aufbruch des gebundenen Oberbaues wird gesondert vergütet.
Abdeckung Klasse D 400 mit Rahmen aus Gusseisen
mit Beton,
mit Schmutzfänger
Deckel ohne Verriegelung.
Abbruchgut in das Eigentum des AN übernehmen
und einer Entsorgung nach Wahl des AN
zuführen.
Menge: 3,000 St

**1.4.80 Auflagerring ausb.**
StL-Nr. 11890940401
Auflagerring  für Schachtabdeckung ausbauen.
Abbruchgut in das Eigentum des AN übernehmen
und einer Entsorgung nach Wahl des AN
zuführen.
Menge: 2,000 St

**1.4.90 Höhenangleichung f. Schachtabd. herstellen**
StL-Nr. 11890942002
Höhenangleichung für Schachtabdeckungen durch
Einbau von Auflagerringen, DIN V 4034-1 Typ 1
und DIN EN 1917, aus Beton herstellen.
Einbau vollfugig auf Mörtelbett aus Fertigzementmörtel
Druckfestigkeit fck,cube des Mörtels min. 20 N/mm2,
Zement Art CEM I, max. w/z 0,50, frost-/tausalz-
beständig.
Die Abrechnung erfolgt nach der Anzahl der Fertigteile.
Die Höhenangleichung ist aus der minimal möglichen
Anzahl von Fertigteilen zusammenzusetzen.
AR-V 625 x 80.
Menge: 1,000 St

**1.4.100 Höhenangleichung f. Schachtabd. herstellen**
StL-Nr. 11890942003
Höhenangleichung für Schachtabdeckungen durch
Einbau von Auflagerringen, DIN V 4034-1 Typ 1
und DIN EN 1917, aus Beton herstellen.
Einbau vollfugig auf Mörtelbett aus Fertigzementmörtel
Druckfestigkeit fck,cube des Mörtels min. 20 N/mm2,
Zement Art CEM I, max. w/z 0,50, frost-/tausalz-
beständig.
Die Abrechnung erfolgt nach der Anzahl der Fertigteile.
Die Höhenangleichung ist aus der minimal möglichen
Anzahl von Fertigteilen zusammenzusetzen.
AR-V 625 x 100.
Menge: 1,000 St

**1.4.110 Schachtabd. herstellen**
StL-Nr. 11890942101010101
Schachtabdeckung, DIN EN 124 und DIN 1229,
vollfugig auf Mörtelbett aus Fertigzementmörtel
herstellen.
Druckfestigkeit fck,cube des Mörtels min. 20 N/mm2,
Zement Art CEM I, max. w/z 0,50, frost-/tausalz-
beständig.
Einbaubereich ' Fahrbahn'
Abdeckung Klasse D 400 mit Rahmen aus Gusseisen
mit Beton,  DIN 19584 Form C1 (mit Einlage),
mit Schmutzfänger, DIN 1221,
Deckel mit Betonfüllung und dämpfender Einlage.
Schachtabdeckung auf planmäßige Höhe setzen.
Menge: 3,000 St

#### Abschnitt 1.5 910 Ungebundene Schichten des Oberbaus

**1.5.10 SoB ausbauen**
StL-Nr. 118910102080202
Schicht ohne Bindemittel ausbauen,
Schichtart 'ungebundene Tragschicht, Kies'
Dicke von cm '10'
bis cm '40'
Bereich 'Bankett, Seitenstreifen, Schadstellen'
Breite von m '0,5'
bis m '2'
Material innerhalb der Baustelle nach Unterlagen
des AG fördern, einbauen und verdichten.
Menge: 30,000 m3

**1.5.20 Planum wieder her- stellen**
StL-Nr. 11891010506020202
Vorhandene Oberfläche des Unterbaues (Planum)
wieder herstellen. Planum profilieren und
verdichten ggf. mit Wasserzugabe.
Lieferung bzw. aufnehmen und fördern vom Zwischenlager sowie die Beseitigung von überschüssigem
Material werden gesondert vergütet.
Bereich 'Schadstellen '
Vorhandenes Planum ungebundene Tragschicht
Tragschichtart 'ungebunden, Frostschutzkies '
max. Abweichung von der Sollhöhe +2/-2 cm,
Breite von m '0,5 '
bis m '2 '
Vorhandenes Planum
zu erreichender EV2--Wert mindestens 100 MPa.
Menge: 100,000 m2

**1.5.30 Bankett schälen**
StL-Nr. 11891011103020204
Bankett schälen,
einschließlich Vegetationsdecke,
ca. 3 cm tiefer als Fahrbahnoberkante,
Schadstoffbelastung  Z ' 1.1'
Die Mehraufwendungen für Erschwernisse durch
Einbauten wie Schächte, Einläufe, Schieber u.ä.
werden gesondert vergütet,
mit Behinderung 'durch Leitpfosten,
Sicherungseinrichtung, Schilderpfosten '
keilförmig in einer mittleren Dicke von cm '10'
und einer Breite von m 'ca. 0,5 '
mit Querneigung 6%,
Schälgut nach Unterlagen des AG innerhalb
der Baustelle fördern und einbauen.
Menge: 150,000 m2

**1.5.40 KTS herstellen**
StL-Nr. 118910303080202
Kiestragschicht (KTS) herstellen
auf 'ungebundener Tragschicht'
Einbaudicke von cm '10'
bis cm '40'
Einbaubereich 'Bankettbefestigung, Schadstellen'
Baustoffgemisch 0/32.
Verdichtungsgrad DPr min. % '100'
Verformungsmodul EV2 min. MPa '2,2'
Menge: 50,000 t

**1.5.50 Bankett herstellen**
StL-Nr. 11891050308010101
Bankett profilgerecht herstellen
mit Querneigung 12% am tiefliegenden und
Querneigung 6% am hochliegenden Fahrbahnrand,
soweit in den Unterlagen des AG nichts anderes
angegeben ist.
Die Erschwernisse durch Einbauten wie
Schächte, Einläufe, Schieber, Verkehrszeichen u.ä.
werden gesondert vergütet.
Einbaubereich 'Fahrbahnrand'
Aus Material 'Mineralstoffgemisch 0/16'
Einbau in voller Breite,
Einbaubreite und Einbaudicke nach Unterlagen
des AG,
Einbau 2 cm tiefer als Fahrbahnoberkante,
Verformungsmodul EV2 min. 60 MPa.
Menge: 30,000 t

#### Abschnitt 1.6 911 Asphaltschichten

**1.6.10 Asphalt fräsen**
StL-Nr. 11891110101010801
Asphalt fräsen und Material aufnehmen.
Verwertungsklasse A
Der Schnittlinienabstand darf maximal 15 mm betragen.
Reinigen der gefrästen Fläche zur Herstellung des
Schichtenverbundes wird gesondert vergütet.
Abgerechnet wird die obere Frästiefe (FT-O).
Im Fahrbahnbereich,
Asphaltdeckschicht aus 'AB 0/8 bzw. AB 0/11'
Frästiefe von cm '3'
bis cm '5'
und einer Fräsbreite von m '1,1'
bis m '2'
unter Berücksichtigung von Einbauten wie
Schächte, Einläufe, Schieber u. ä.
Die Erschwernisse werden gesondert vergütet.
Material in Eigentum des AN übernehmen und
einer Verwertung nach Wahl des AN zuführen.
Menge: 3000,000 m2

**1.6.20 Asphalt fräsen**
StL-Nr. 11891110108010801
Asphalt fräsen und Material aufnehmen.
Verwertungsklasse A
Der Schnittlinienabstand darf maximal 15 mm betragen.
Reinigen der gefrästen Fläche zur Herstellung des
Schichtenverbundes wird gesondert vergütet.
Abgerechnet wird die obere Frästiefe (FT-O).
Bereich 'Zufahrten/Einmündungen'
Asphaltdeckschicht aus 'AB 0/8 bzw. AB 0/11'
Frästiefe von cm '3'
bis cm '5'
und einer Fräsbreite von m '0,50'
bis m '1,0'
unter Berücksichtigung von Einbauten wie
Schächte, Einläufe, Schieber u. ä.
Die Erschwernisse werden gesondert vergütet.
Material in Eigentum des AN übernehmen und
einer Verwertung nach Wahl des AN zuführen.
Menge: 150,000 m2

**1.6.30 Asphalt fräsen**
StL-Nr. 11891110108030801
Asphalt fräsen und Material aufnehmen.
Verwertungsklasse A
Der Schnittlinienabstand darf maximal 15 mm betragen.
Reinigen der gefrästen Fläche zur Herstellung des
Schichtenverbundes wird gesondert vergütet.
Abgerechnet wird die obere Frästiefe (FT-O).
Bereich 'Schadstellen, Einzelflächen nach Angabe des AG
'
Asphalttragschicht,
Frästiefe von cm ' 10'
bis cm '14 '
und einer Fräsbreite von m '0,5 '
bis m '2,00'
unter Berücksichtigung von Einbauten wie
Schächte, Einläufe, Schieber u. ä.
Die Erschwernisse werden gesondert vergütet.
Material in Eigentum des AN übernehmen und
einer Verwertung nach Wahl des AN zuführen.
Menge: 40,000 m2

**1.6.40 Zulage zu Fräs- oder Aufbrucharb. an Einbauten**
StL-Nr. 11891110900030101
Zulage zu Fräs- oder Aufbrucharbeiten
für Mehraufwendungen durch Erschwernisse
infolge von Einbauten einschließlich des
verminderten Leistungsansatz in der Fläche.
Zu diesen Mehraufwendungen gehört auch das
Entfernen von Belagsresten an den Einbauten.
Die Abrechnung erfolgt pro Einbauteil nur einmal für
alle Fräs- und Aufbrucharbeiten.
Straßenabläufe
Deckschicht
Ausbau schichtweise
Menge: 14,000 St

**1.6.50 Zulage zu Fräs- oder Aufbrucharb. an Einbauten**
StL-Nr. 11891110901010101
Zulage zu Fräs- oder Aufbrucharbeiten
für Mehraufwendungen durch Erschwernisse
infolge von Einbauten einschließlich des
verminderten Leistungsansatz in der Fläche.
Zu diesen Mehraufwendungen gehört auch das
Entfernen von Belagsresten an den Einbauten.
Die Abrechnung erfolgt pro Einbauteil nur einmal für
alle Fräs- und Aufbrucharbeiten.
Spartenträger 'Gemeinde Hohenthann'
Die Leistung ist gesondert in Rechnung zu stellen.
Schächte
Deckschicht
Ausbau schichtweise
Menge: 16,000 St

**1.6.60 Zulage zu Fräs- oder Aufbrucharb. an Einbauten**
StL-Nr. 11891110901020101
Zulage zu Fräs- oder Aufbrucharbeiten
für Mehraufwendungen durch Erschwernisse
infolge von Einbauten einschließlich des
verminderten Leistungsansatz in der Fläche.
Zu diesen Mehraufwendungen gehört auch das
Entfernen von Belagsresten an den Einbauten.
Die Abrechnung erfolgt pro Einbauteil nur einmal für
alle Fräs- und Aufbrucharbeiten.
Spartenträger 'WZV'
Die Leistung ist gesondert in Rechnung zu stellen.
Hydranten- und Schieberkappen
Deckschicht
Ausbau schichtweise
Menge: 16,000 St

**1.6.70 Zulage zu Fräs- oder Aufbrucharb. an Einfassungen**
StL-Nr. 118911110020101
Zulage zu Fräs- oder Aufbrucharbeiten
für Mehraufwendungen durch Erschwernisse
entlang von Bordsteinen, Rinnen oder dgl.
einschließlich des verminderten Leistungsansatz
in der Fläche.
Zu diesen Mehraufwendungen gehört auch das
Entfernen von Belagsresten entlang der Einfassung.
Die Abrechnung erfolgt pro Fräs- bzw. Abbruchkante
entlang einer Einfassung nur einmal für alle
Fräs- und Aufbrucharbeiten.
Rinne / Pflasterstreifen längs.
Deckschicht
Ausbau schichtweise
Menge: 400,000 m

**1.6.80 Zulage zu Fräs- oder Aufbrucharb. an Einfassungen**
StL-Nr. 118911110010101
Zulage zu Fräs- oder Aufbrucharbeiten
für Mehraufwendungen durch Erschwernisse
entlang von Bordsteinen, Rinnen oder dgl.
einschließlich des verminderten Leistungsansatz
in der Fläche.
Zu diesen Mehraufwendungen gehört auch das
Entfernen von Belagsresten entlang der Einfassung.
Die Abrechnung erfolgt pro Fräs- bzw. Abbruchkante
entlang einer Einfassung nur einmal für alle
Fräs- und Aufbrucharbeiten.
Bordstein.
Deckschicht
Ausbau schichtweise
Menge: 105,000 m

**1.6.90 Gebundenen Ober- bau aufbrechen**
StL-Nr. 11891110708040101
Gebundenen Oberbau aufbrechen und aufnehmen. Material soweit erforderlich zerkleinern.
Verwertungsklasse A
Bereich 'Arbeitsraum an Einfassungen,
Entwässerungseinrichtungen, etc.'
Asphalttragschicht
Dicke von cm '10'
bis cm '16'
auf ungebundener Tragschicht,
Aufbruchbreite m '0,50'
Material in Eigentum des AN übernehmen und
einer Verwertung nach Wahl des AN zuführen.
Menge: 20,000 m3

**1.6.100 Asphalt trennen**
StL-Nr. 11891111103010102
Asphaltoberbau geradlinig trennen
in Einzelflächen längs und quer zur
Fahrbahnachse,
durch Schneiden
senkrecht,
Trenntiefe über 3 cm bis 6 cm.
Menge: 100,000 m

**1.6.110 Asphalt trennen**
StL-Nr. 11891111103010104
Asphaltoberbau geradlinig trennen
in Einzelflächen längs und quer zur
Fahrbahnachse,
durch Schneiden
senkrecht,
Trenntiefe über 12 cm bis 18 cm.
Menge: 190,000 m

**1.6.120 Unterlage reinigen**
StL-Nr. 118911114020101
Vorhandene Unterlage reinigen.
Anfallendes Material einer Verwertung nach
Wahl des AN zuführen.
Das Reinigen von Ecken, Zwickeln und An-
schlüssen von Hand gehört zum Leistungsumfang.
Unterlage aus gefräster Asphaltbefestigung
in zusammenhängenden Teilflächen
reinigen mit Hochdruckreinigungsgerät
mit Drehjet und sofortiger Absaugung des
Schmutz-Wasser-Gemisches.
Menge: 3150,000 m2

**1.6.130 Schichtenverbund herstellen**
StL-Nr. 118911116010203
Schichtenverbund durch Ansprühen der Unterlage mit bitumenhaltigem Bindemittel herstellen,
Das Reinigen wird gesondert vergütet.
Bindemittel C60B4-S,
Ansprühmenge ca. 300 g/m2.
Menge: 3150,000 m2

**1.6.140 ATS aus AC 22 T N herstellen**
StL-Nr. 11891120908010100
Asphalttragschicht aus Asphalttragschichtmischgut
AC 22 T N herstellen auf 'ungebundener Tragschicht oder
gefräster ATS'
Einbaudicke von cm '13'
bis cm '15'
Einbaubereich 'Arbeitsräume, Schadstellen, Zufahrten im
Handeinbau'
Einbau nach Unterlagen des AG,
mit Bindemittel 70/100,
Menge: 50,000 t

**1.6.150 ADS aus AC 11 D N herstellen**
StL-Nr. 118911405020102
Asphaltdeckschicht aus Asphaltbeton AC 11 D N
herstellen. Das Abstumpfen der Oberfläche wird
gesondert vergütet.
In Fahrbahnen der Belastungsklasse Bk1,0,
Einbaudicke 4,0 cm,
mit Bindemittel 70/100.
Menge: 3000,000 m2

**1.6.160 ADS aus AC 11 D N herstellen**
StL-Nr. 118911405080102
Asphaltdeckschicht aus Asphaltbeton AC 11 D N
herstellen. Das Abstumpfen der Oberfläche wird
gesondert vergütet.
Einbaubereich 'Einmündungen, Zufahrten, im Handeinbau'
Einbaudicke 4,0 cm,
mit Bindemittel 70/100.
Menge: 150,000 m2

**1.6.170 Zul. für Erschwern. durch Einbauten beim Einbau von Asphaltschichten**
StL-Nr. 118911913000301
Zulage für Mehraufwendungen durch Erschwernisse beim Einbau von Asphaltschichten
infolge von Einbauten einschließlich des verminderten Leistungsansatzes in der
Fläche.
Die Erschwernisse für das Herstellen des
Schichtenverbundes unter, bzw. zwischen
den einzubauenden Asphaltschichten
gehören zum Leistungsumfang.
Straßeneinläufe.
Deckschicht
Menge: 15,000 St

**1.6.180 Zul. für Erschwern. durch Einbauten beim Einbau von Asphaltschichten**
StL-Nr. 118911913010101
Zulage für Mehraufwendungen durch Erschwernisse beim Einbau von Asphaltschichten
infolge von Einbauten einschließlich des verminderten Leistungsansatzes in der
Fläche.
Die Erschwernisse für das Herstellen des
Schichtenverbundes unter, bzw. zwischen
den einzubauenden Asphaltschichten
gehören zum Leistungsumfang.
Spartenträger 'Gemeinde Hohenthann'
Die Leistung ist gesondert in Rechnung zu stellen.
Schächte.
Deckschicht
Menge: 16,000 St

**1.6.190 Zul. für Erschwern. durch Einbauten beim Einbau von Asphaltschichten**
StL-Nr. 118911913010201
Zulage für Mehraufwendungen durch Erschwernisse beim Einbau von Asphaltschichten
infolge von Einbauten einschließlich des verminderten Leistungsansatzes in der
Fläche.
Die Erschwernisse für das Herstellen des
Schichtenverbundes unter, bzw. zwischen
den einzubauenden Asphaltschichten
gehören zum Leistungsumfang.
Spartenträger 'WZV'
Die Leistung ist gesondert in Rechnung zu stellen.
Hydranten- und Schieberkappen.
Deckschicht
Menge: 16,000 St

**1.6.200 Zulage zu Einbau von Asphalt entl. von Borden u. dgl.**
StL-Nr. 1189119140201
Zulage für Mehraufwendungen durch Erschwernisse beim Einbau von Asphaltschichten
entlang von Bordsteinen, Rinnen und dgl.
sowie Freileitungen einschließlich des
verminderten Leistungsansatzes in der
Fläche.
Die Erschwernisse für das Herstellen des
Schichtenverbundes unter, bzw. zwischen
den einzubauenden Asphaltschichten
gehören zum Leistungsumfang.
Rinne / Streifen.
Deckschicht
Menge: 525,000 m

**1.6.210 Zulage zu Einbau von Asphalt entl. von Borden u. dgl.**
StL-Nr. 1189119140101
Zulage für Mehraufwendungen durch Erschwernisse beim Einbau von Asphaltschichten
entlang von Bordsteinen, Rinnen und dgl.
sowie Freileitungen einschließlich des
verminderten Leistungsansatzes in der
Fläche.
Die Erschwernisse für das Herstellen des
Schichtenverbundes unter, bzw. zwischen
den einzubauenden Asphaltschichten
gehören zum Leistungsumfang.
Bordstein.
Deckschicht
Menge: 105,000 m

**1.6.220 Höhenangleichung von Einbauten herstellen**
StL-Nr. 11891111801010101
Höhenangleichung von Einbauten in Asphaltoberbau herstellen.
Einbauteile in Asphaltbefestigung freilegen
und der neuen Höhe anpassen.
Freigelegten Bereich verfüllen.
Aufbruchmaterial einer Verwertung nach Wahl
des AN zuführen.
Einbauteil Schieberkappe
Spartenträger 'Wasser'
Die Leistung ist gesondert in Rechnung zu stellen.
Aufbruchtiefe über 10 bis 20 cm,
höher setzen bis 5 cm,
Verfüllung mit Asphalttragschichtmischgut
AC 22 T S bis Unterkante Deckschicht
Menge: 10,000 St

**1.6.230 Höhenangleichung von Einbauten herstellen**
StL-Nr. 11891111804010101
Höhenangleichung von Einbauten in Asphaltoberbau herstellen.
Einbauteile in Asphaltbefestigung freilegen
und der neuen Höhe anpassen.
Freigelegten Bereich verfüllen.
Aufbruchmaterial einer Verwertung nach Wahl
des AN zuführen.
Einbauteil Schachtabdeckung
Außendurchmesser 'ca. 80'
Aufbruchtiefe über 10 bis 20 cm,
höher setzen bis 5 cm,
Verfüllung mit Asphalttragschichtmischgut
AC 22 T S bis Unterkante Deckschicht
Menge: 10,000 St

**1.6.240 Anschluss als Fuge herstellen**
StL-Nr. 11891190303010101
Anschluss von Asphaltdecken als Fuge herstellen.
Fugenspalttiefe min. mm '40'
Fugenspaltbreite mm '5'
Längs- und Querfuge
in der Deckschicht
mit heiss verarbeitbarer Fugenmasse Typ N2,
Fugenraum verfüllen in einer Lage.
Menge: 100,000 m

**1.6.250 Abstumpfung herstellen**
StL-Nr. 1189119110100
Abstumpfung maschinell herstellen.
Abstreumaterial gleichmäßig auf die noch heiße
Oberfläche der Deckschicht aufbringen und einwalzen. Nicht gebundenes und gelöstes Material aufnehmen und einer Verwertung nach Wahl des
AN zuführen.
Mit Bitumen umhüllte Lieferkörnung 1/3,
PSVangegeben(48), Abstreumasse 1,0 kg/m2.
Menge: 3150,000 m2

#### Abschnitt 1.7 913 Pflaster

**1.7.10 Rinne o. Mulde aus Betonformst. ausb.**
StL-Nr. 11791330301010501
Rinne oder Mulde aus Betonformsteinen
einschließlich Fundament bzw. Bettung ausbauen.
Bordrinnenstein Breite cm '50'
Bordhöhe cm 'bis 15'
Fundament aus hydraulisch gebundenem Material,
mit Pressfugen
Wieder verwendbare Steine in Eigentum des AN
übernehmen und einer Verwertung nach Wahl des
AN zuführen.
Übriges Aufbruchgut in Eigentum des AN übernehmen und einer Verwertung nach Wahl des AN
zuführen.
Menge: 25,000 m

**1.7.20 Streifen/Rinne/ Mulde aus Natur- steinen ausbauen**
StL-Nr. 11791330106010101
Streifen, Rinne oder Mulde
zeilig '3'
aus Naturpflastersteinen einschließlich Fundament
bzw. Bettung ausbauen.
Steingröße mm/mm/mm 'ca. 160/160/160'
Gesteinsart 'Granit'
Abgrenzung/Einfassung 'Entwässerungsmulde am
Fahrbahnrand'
Fundament und Fugenfüllung aus hydraulisch
gebundenem Material,
Wieder verwendbare Steine innerhalb der Baustelle
fördern, säubern und sortiert lagern.
Übriges Aufbruchgut in Eigentum des AN übernehmen und einer Verwertung nach Wahl des AN
zuführen.
Menge: 150,000 m

**1.7.30 Granitgroßpflaster- streifen herstellen**
StL-Nr. 11791330403020101
Streifen aus Granitgroßpflastersteinen
mit einer maximalen Fugenbreite von 15 mm
auf 20 cm dickem Fundament herstellen.
Den Fundamentbeton als seitliche Stütze, soweit der
Streifen nicht an Borde oder dgl.anschließt, 15 cm
breiter als der Streifen herstellen und bis zur halben
Steinhöhe hochziehen. Mehrzeilige Streifen sind mit
beidseitigen Schnurkanten herzustellen.
Fundamentbeton C25/30.
3-zeilig
Als Abgrenzung freistehend,
Nennmaße 160/160-220/160 mm,
Sichtfläche gestockt oder sandgestrahlt.
Fugen mit Fertigzementmörtel vergießen,
Druckfestigkeit fck,cube des Mörtels min. 50 MPa,
Zement Art CEM I, max. w/z 0,50,
frost-/tausalzbeständig, Ausbreitmaßklasse F5.
Menge: 50,000 m

**1.7.40 Granitgroßpflaster- streifen herstellen**
StL-Nr. 11791330402010101
Streifen aus Granitgroßpflastersteinen
mit einer maximalen Fugenbreite von 15 mm
auf 20 cm dickem Fundament herstellen.
Den Fundamentbeton als seitliche Stütze, soweit der
Streifen nicht an Borde oder dgl.anschließt, 15 cm
breiter als der Streifen herstellen und bis zur halben
Steinhöhe hochziehen. Mehrzeilige Streifen sind mit
beidseitigen Schnurkanten herzustellen.
Fundamentbeton C25/30.
2-zeilig
Als Randeinfassung vor Bordstein und dgl.,
Nennmaße 160/160-220/160 mm,
Sichtfläche gestockt oder sandgestrahlt.
Fugen mit Fertigzementmörtel vergießen,
Druckfestigkeit fck,cube des Mörtels min. 50 MPa,
Zement Art CEM I, max. w/z 0,50,
frost-/tausalzbeständig, Ausbreitmaßklasse F5.
Menge: 125,000 m

**1.7.50 Granithochbord Form B herstellen**
StL-Nr. 11791341001000101
Hochbord aus Granitbordstein Form B
mit einer Fugenbreite von 10 mm
auf 20 cm dickem Fundament herstellen.
Den Fundamentbeton als Rückenstütze
mit einer Breite von 15 cm hochziehen. Oberkante
nach Dicke der angenzenden Flächenbefestigung.
Fundamentbeton C25/30.
Größe 6, Breite 140 mm,
Gerader Stein,
Fugen mit Fertigzementmörtel verfüllen,
Druckfestigkeit fck,cube des Mörtels min. 50 MPa,
Zement Art CEM I, max. w/z 0,50,
frost-/tausalzbeständig, Ausbreitmaßklasse F3.
Menge: 125,000 m

**1.7.60 Anpassung von Bordst. herstellen**
StL-Nr. 117913421020101
Anpassung von Bordsteinen
herstellen.
Naturstein, Form B
Größe mm x mm 'ca. 1000/140'
Senkrechter Schnitt
für Anpassung an bestehende Fundamente,
Sockel und ähnliches.
Menge: 2,000 St

**1.7.70 Dehnungsfugen im Fundament von Streifen, Rinnen, Borden herstellen**
StL-Nr. 11791380201
Dehnungsfugen im Fundament von
Streifen, Rinnen und Borden unter
Verwendung von Kunststoffhartschaumplatten 10 mm dick herstellen.
Fuge unter Streifen.
Menge: 8,000 St

**1.7.80 Dehnungsfugen in Streifen und Rinnen herstellen**
StL-Nr. 1179138040101
Dehnungsfugen in Streifen und Rinnen herstellen.
Fugenbreite 10 mm, Fugentiefe mm 'ca. 120'
Streifen-/Rinnenbreite cm '40'
Fuge in Streifen
mit Unterfüllung aus Unterfüllstoff
und elastischer Fugenmasse verfüllen.
Menge: 8,000 St

USt %: 19,00
